# 40188-01 BG Klinik IMC Turm2
Angebotsaufforderung (GAEB DA XML 3.3, DA83)
Währung: EUR
Erstellt mit: CaliforniaX by G&W Software AG, CaliforniaX V26.1.02, 10.09.2026

## VE 334 Innenputz-& Malerarb.
Datum: 10.09.2026

*Hinweis: UMFANG DER BAUARBEITEN:*
UMFANG DER BAUARBEITEN:

Bei den ausgeschriebenen Bauarbeiten handelt es sich um
dieAusführung der Innenputz- sowie Malerarbeiten in den Etagen GG und EG im Zuge des IMC-Stationumbaus im Turm 2 der BG-Klinik
Ludwigshafen.

*Hinweis: PLANANLAGE:*
PLANANLAGE:

Folgende Pläne liegen dem Leistungsverzeichnis
als Kalkulationsgrundlage bei:

Lageplan:
00064_A_V_Lageplan BE, M1:1000
00063_A_V_Baustelleneinrichtung_Bauaufzug

Grundrisse:
00110_A_V_Grundriss Neu GG
00111_A_V_Grundriss Neu EG
00125_A_V Grundriss Wandbelag EG
00300_A_V Deckenspiegel GG
00301_I_V Deckenspiegel EG

Schnitt:
005001 _ Schnitt A-A, M1:50

- Baustellenordnung
- Brandschutzkonzept IB Lehmann vom 27.02.2024
- Brandschutzplan EG
- Wegeplan 1 und Wegeplan 2

Die Leistungen sind gemäß den zum Zeitpunkt der Ausführung
gültigen und freigegebenen Ausführungsplänen auszuführen.

*Hinweis: BAUSTELLEN-BESCHREIBUNG NACH DIN 18299*
BAUSTELLEN-BESCHREIBUNG

Die ausgeschriebene Maßnahme des Bauherrn:

BG Kliniken Ludwigshafen und Tübingen gGmbH
Postanschrift:  Ludwig-Guttmann-Str.13,
  67071 Ludwigshafen,
Projektnummer:  LU-012

erfolgen in der BG-Klinik Ludwigshafen,
Ludwig-Guttmann-Str.13 in 67071 Ludwigshafen,

Im Turm 2 im Bereich der aktuellen Arztdienstzimmer im Erdge- schoss soll eine zentrale Intermediate-Care-Einheit (IMC) errichtet werden. Die IMC entlastet die Intensivstation, bietet 5  Einzelzimmer/
Isolationszimmer und 7 Zweibettzimmer in unmittelbarer Nähe zur Intensivstation.
Die dazugehörige Lüftungszentrale wird im darunterliegenden Gartengeschoss im Bereich von Umkleide- und Waschräumen
platziert.

Die Umstrukturierung wird im laufenden Klinikbetrieb durchgeführt. Da die Aufzüge sich im Baufeld befinden und weiterhin für die Anbindung des OP-Bereichs im EG genutzt werden müssen, ist es notwendig, die Erreichbarkeit der Aufzüge jederzeit zu gewährleisten.
Zu diesem Zweck werden zunächst zwei der drei Aufzüge durch einen Tunnel vom restlichen Baufeld abgetrennt und bleiben somit für den OP-Betrieb nutzbar. Gegen Ende der Maßnahme wird der andere einzelne Aufzug freigegeben und die anderen Bettenaufzüge gesperrt, damit auch der übrige Bereich umgebaut werden kann.

Das Klinikgebäude besteht aus Stahlbeton und wird durch den massiven Kern sowie Stahlbetonscheiben im äußeren Bereich konstruktiv ausgesteift. Die vertikalen Sanitärtrassen verlaufen im Bereich der äußeren Stahlbetonscheiben, während die Lüftungs-
und Elektrotrassen zentral im Kernbereich verlaufen.

Bauablaufbeschreibung:
Die Baustelleneinrichtung wird im südlichen Bereich des Turm 2
auf Höhe des Gartengeschosses verortet. Die Erschließung des Erdgeschosses erfolgt über einen Treppenturm sowie einen Bauaufzug für Baumaterialien. Das Gartengeschoss wird ebenerdig erschlossen.
Die Baustellenfläche, inklusive WC, Container, Lagerfläche usw.,
wird umzäunt. Ein Zufahrtstor, das nach Zufahrt bzw. Betreten
sofort zu schließen ist, ermöglicht den Baustellenzugang.
Die Zufahrt erfolgt über die Feuerwehrumfahrt des Gebäudes.
Nur die Fläche vor dem Gebäudezugang ist gepflastert, die restliche
Baustellenfläche ist geschottert bzw. bewachsen.

Nach der Baustellenerschließung erfolgt der Rückbau und die Entsorgung der KMF (künstliche Mineralfasern) mit anschließender Freimessung.
Im nächsten Schritt erfolgt der weitere Rückbau, wobei Medienleitungen der anderen Etagen gekennzeichnet werden und in
Betrieb verbleiben müssen.
Die angrenzenden Stationen der darüber und darunterliegenden Ebenen und danebenliegenden Bereichen bleiben voll im Betrieb.
Die vorhandene Tragstruktur wird dabei nicht verändert,
jedoch werden nichttragende Wandbereiche der tragenden
Schottenwände abgebrochen. Weiterhin sind im geringen
Umfang kleinere Eingriffe für veränderte Türdurchgänge und
Wanddurchbrüche notwendig.
Die meisten losen Möbel, wie Tische, Betten, Stühle, medizintechnische Einbauten, Schrankinhalte, usw. werden bauseits
vor Beginn der Abbrucharbeiten entfernt. Die in der Station verbleibenden Einrichtungsgegenstände werden durch AN entfernt
und entsorgt.
Alle abgehängte Decken und Bodenbeläge im Baustellenbereich
werden zurückgebaut (Ausnahme bilden die beiden Treppenräume und Durchgangsbereiche zu angrenzenden Stationen).

Anschließend werden die Räumlichkeiten neu aufgebaut:
Brandschutztechnische Ertüchtigung der vorhandenen
Schächte, Sanierung/Erneuerung der TGA-Schottungen
Brandschutzklappen werden durchgeführt.
Neuerrichtung ergänzender Zimmer- und Flurwände in
entsprechender Brandschutzqualität und den aktuellen
Schallschutzanforderungen. Austausch aller Türelemente
mit -zargen zu und in den Räumen, sowie neue Brandschutzelemente in den Fluren zur Abtrennung der
jeweiligen Nutzungseinheiten. Weiterhin erfolgt ein Austausch der Fenstergläser sowie Dichtungsprofile.
Die Boden-, Wand- und Deckenflächen werden erneuert,
sowie Möbel und Einrichtung werden dem geänderten
Bedarf neu angepasst.

Um die Intermediate-Care-Station zu versorgen, wird eine neue Lüftungszentrale im darunter liegenden Gartengeschoss im Kernbereich geplant. Die bestehenden Umkleideräume entfallen.
Die Zuluft und Abluft werden von diesem Standort aus in der Zwischendecke über die bestehenden Umkleideräume hinweg zur Fassade geführt.
Die übrigen Technikräume für Heizung, Lüftung und Sanitär (HLS) sowie Elektroinstallation (ELT) werden im Kernbereich des Erdgeschosses platziert. Die Kanäle und Leitungen verlaufen von
hier aus und folgen dem Flur vor den Patientenzimmern. Die einzelnen Patientenzimmer werden durch Stichleitungen versorgt.

Größe des Umbau-/Sanierungsbereichs:
BGF:  ca. 1.100 m²  Erdgeschoss
BRI:  ca. 3.700 m³  Erdgeschoss

*Hinweis: WEITERE ANGABEN ZUR BAUSTELLE*
Die Vorgaben aus der Baustellenordnung und dem Gutachten hinsichtlich Brandschutz gelten bei der Durchführung
der Arbeiten und Vertrag mit.

Über die gesamte Ausführungsdauer ist ein Bautagebuch
zu führen. dies ist wöchentlich der Objektüberwachung
zur Kontrolle vorzulegen; zur Gewerkabnahme ist dies
dem Auftraggeber einfach und nach Datum sortiert zu
übergeben.

*Hinweis: BAU- UND BAUABLAUFBESCHREIBUNG*
BAU- UND BAUABLAUFBESCHREIBUNG

Die Anfahrt zur Baustelle erfolgt über öffentliche und teilweise über betriebseigene Straßen auf dem Klinikgelände
zur Baustelleneinrichtungsfläche auf der Gartenseite.
Hier steht eine kleine, begrenzte Fläche zur Verfügung,
siehe dazu Lageplan. Es stehen wenig befestigte Flächen
zur Verfügung. Der Schotterweg ist für Materialtransporte
mit zu benutzen. Grünanlagen und Bäume sind zu schützen.

Der Zugang zur Gartengeschossebene erfolgt ebenerdig aus
dem abgesperrten Baustellenbereich, die Erreichbarkeit des
Erdgeschosses wird über Außengerüst, Gerüsttreppe und
Bauaufzug (ca. 500 kg Tragkraft) ermöglicht.

Die Baustellenanfahrt ist nur mit Firmenfahrzeugen gestattet.
Kostenfreie Parkplätze für Privatfahrzeuge werden nicht zur
Verfügung gestellt.
Diese sind in die Einheitspreise einzukalkulieren.

Der Baustellenzugang sowie alle Materialtransporte und Schutttransporte erfolgen über die Baustelleneinrichtung und deren Zuweg/Zufahrt gartenseitig in die Ebene GG, sowie über außenliegender Material-/Personal-Transportbühne in die Ebene EG, hier beträgt die Einbringöffnung 1,20m x 1,55m.

Die Nutzung von klinikeigenen Aufzügen und internen
Zugängen über die Treppenhäuser ist untersagt und
müssen staubschutztechnisch immer verschlossen bleiben.

Die Treppenhäuser dürfen ausschließlich im Brandfall
als Rettungswege benutzt werden.

Der Transportweg und die Gerüste sind keine Lager- oder
Zwischenlagerflächen; diese dürfen nur zum Transport
benutzt werden.
Das Aufteilen von Materiallasten ist zur Anlieferung so
vorzunehmen, dass diese über die Gerüste und Bauaufzug
in das Gebäude eingebracht werden können.
Dies bedingt auch das Verteilen der Materiallasten in
mehrere Einzelpakete vor dem Transport.
Zur Materialanlieferung müssen immer auch die jeweiligen
Firmenmonteure zur Annahme und Lagerung vor Ort sein.
Alle gelagerten Materialien müssen gegen Abheben bzw.
Verwehen gesichert sein.

Alle Leistungen umfassen neben dem Einbau auch die
Lieferung der dazugehörigen Stoffe und Bauteile
einschl. Abladen auf der Baustelle sowie Transporte vom
Verladeplatz über die Transportbühne, das Einbringen in
das Gebäude und das Verteilen innerhalb den Etagen bis
zum Einbauort.

ACHTUNG:
Die Anlieferung mit Transportfahrzeugen erfolgt über
die Feuerwehrzufahrt und ist ZWINGEND frei zu halten.
Größere Anlieferungen sind IMMER mit der Objektüberwachung bzw. dem Bauherrn abzustimmen.

Abbruchpositionen beinhalten die Transporte innerhalb der
Etage bis zum Aufzug/Zugangsgerüst und zum
Verladeplatz im GG, das Laden, den Abtransport sowie das
ordnungsgemäße Entsorgen der anfallenden Materialien
incl. aller Deponiegebühren und alle für die Abbrucharbeiten
erforderlichen Kleingeräte sowie das Kehren/Reinigen des
Abbruchbereiches.

Abfall- und Schutttransporte sind in Roll-Behältern zu transportieren und staubfrei in die Abfallbehälter einzubringen.
Die Vergütung von Altmaterial und die erhöhten Aufwendungen bei dem Transport und der Entsorgung des demontierten Materials ist bei der Preisbildung zu berücksichtigen.

Die Heizungs-, Kälte- u. Sanitäranlage muss für die anderen
Etagen im Gebäude in Betrieb bleiben. Hierzu wird der Um-
schluss von Leitungen parallel zu den Rückbauarbeiten durch
separat beauftragte TGA-Firmen durchgeführt.
In Betrieb befindliche Leitungen werden bauseits gekennzeichnet.

Sämtliche Sanitär- und Elektroleitungen, die Baubereiche
betreffen, werden bauseits vor Beginn der Rückbauarbeiten
frei geschaltet/"still" gelegt (Medium kann noch beinhaltet sein).
Lüftungsleitungen des Baubereiches werden von der in Betrieb
verbleibenden Lüftungsanlage bauseits abgetrennt. Die Heizanlage wird zur Demontage außer Betrieb genommen, die
Heizkörper werden demontiert und entsorgt. Dazu gehörige
Heizleitungen werden nur auf Anweisung demontiert.

Das Demontagematerial geht in das Eigentum des Auftragnehmers über und ist entsprechend der geltenden Abfallsatzung zu entsorgen. Für die Entsorgung ist der Bauleitung auf Anforderung der Entsorgungsnachweis vorzulegen.

Für die Strom- und Wasserversorgung während Abbrucharbeiten
wird bauseits eine Abnahmestelle je Etage und in erdgeschossiger BSE definiert und vorbereitet.
Von dort sind alle erforderlichen Maßnahmen zur Beleuchtung
und zur Stormverteilung innerhalb der Etage bzw. BSE im
Verantwortungsbereich des Unternehmens. Hierzu sind ausreichende örtliche Beleuchtungen vorzusehen und einzukalkulieren.
Bauwasser und Baustrom und stehen im gartengeschossigen
Außenbereich der Baustelleneinrichtung zur Verfügung
(im Bereich des Sanitärcontainers),
erforderliche Verlängerungen und Leitungen sind durch den
AN einzukalkulieren.
Für Arbeiten in der Baustellenebene GG steht ein bauseitiger
Elektrounterverteiler und in der Baustellenebene EG stehen
zwei bauseitige E-Unterverteiler zur Verfügung.
In beiden Ebenen steht jeweils ein Bauwasseranschluss im
Umbaubereich zur Verfügung.

Weiterer Lagerplatz steht nicht zur Verfügung, Verbrauchsmaterialien sollten werktäglich angeliefert werden.
Stellplätze für temporäre Schuttmulden sind mit der Objektüberwachung abzustimmen.

Aufgrund sehr beengtern Platzverhältnissen steht nur eine beschränkte Lagerfläche zur Verfügung. Großanlieferungen können daher nicht angenommen werden.
Es stehen keine Parkplatzflächen für Fahrzeuge zur Verfügung.

Es stehen im Gebäude keine abschließbaren Räume zur
Verfügung.

*Hinweis: WEITERE VORGABEN ZUM BAUABLAUF*
WEITERE VORGABEN ZUM BAUABLAUF

- Die Anlieferung von Materialien kann nur mit Fahrzeugen
  bis 7,5 to gestattet werden, da kurze und kleine Vorfahrt
  in der Baustelleneinrichtungsfläche vorhanden ist.
  Vorfahrt ohne Wendemöglichkeit.

- eigenverantwortliche Abstimmung der Firmen untereinander und der Objektüberwachung hinsichtlich des täglichen Anlieferungszeitpunkts mit Firmenfahrzeugen und
  -dauer aufgrund BSE-Enge und sehr begrenzter Lagermöglichkeit.

- es ist nicht zulässig Flüssigkeitstransporte über den ausgewiesenem Bauzugang durchzuführen. Hierzu sind
  Einzelabstimmungen mit Auftraggeber zuvor notwendig.

- es werden keine Winterbauvorkehrungen seitens des
  Bauherrn getroffen.

- es wird kein bauseitiger Witterungsschutz für An-/Ab-
  transport bzw. für Gebäudezugang bauseitig hergestellt.

- es gilt ein generelles Rauchverbot auf der Baustelle und
  dem KH-Gelände, außer in ausgewiesenen Raucherzonen
  bzw. Raucherpavillons.

- Feuergefährliche Arbeiten (u.a. Trennschleifen, Brennen,
  Flexen) sind vor Beginn der Arbeiten bei Auftraggeber
  einzeln schriftlich anzumelden. Diese Genehmigung ist
  örtlich vorzuhalten und die Sicherheits- und Brandschutzvorgaben einzuhalten.

- bei allen feuergefährlichen Arbeiten, Flexen und Trennschleifen müssen notwendige Löschmittel bereitstehen
  und in Abstimmung mit dem Bauherrn eine Brandwache
  gestellt werden.

- Das Abtrennen von deckendurchstoßenden Leitungen/
  kanälen müssen so ausgeführt werden, dass die Bereiche
  soweit freiliegen, dass diese im Brandfall erreicht und
  bekämpft werden können.

- Es ist nicht zulässig Deckendurchbrüche ohne Vorabinformation
  an Bauherr und Objektüberwachung herzustellen. Nach der
  Herstellung sind diese sofort (temporär) staubdicht und gemäß
  Brandschutzvorgaben  zu verschließen.

- Abladung oder Montagen mit Autokranen sind nicht zulässig.

- Alle zur Durchführung notwendigen Gerätschaften und deren
  Vorhaltungen während den Arbeitsprozessen sind in die
  Einheitspreise einzukalkulieren, dies gilt insbesondere für
  Kleingeräte, Transportbehälter, Transportgeräte, Leitern
  bzw. Rollgerüste.
  Temporär abdichtende Mittel (Dichtschaum, Folien, Klebeband)
  sind vorzuhalten und in Kleinmengen beinhaltet.

*Hinweis: SCHADSTOFFE*
SCHADSTOFFE:

Bei einer Schadstoffanalyse wurden Schadstoffe in verschiedenen Bauteilen vorgefunden.
Vor weiteren Abbrucharbeiten, die nach der Schadstoffsanierung
erfolgen muss das Gutachten eingesehen werden.

Im Wesentlichen liegen im Bestand folgende Schadstoffe vor:
- Wärmedämmungen und Hohlraumdämmungen mit
  lungengängigen künstlichen Mineralfasern (KMF)
- kmf-haltige Dämmwolle im Bodenaufbau GG
- KMF-haltiger Fliesenkleber im Bodenaufbau des GG
- KMF-haltige Sperrlage im Bodenaufbau des GG

Die Schadstoffe werden vor dem eigentlichen Rückbau
vollständig ausgebaut/entfernt.

*Hinweis: ARBEITSZEITEN / LÄRMINTENSIVE ARBEITEN / AN- UND ABMELDUNG MITARBEITER:*
ARBEITSZEITEN / LÄRMINTENSIVE ARBEITEN / AN- UND
ABMELDUNG MITARBEITER:

Die Arbeiten sind in den Zeiten montags bis freitags
von 7.00 bis 18.00 Uhr auszuführen.

Es kann bei lärmintensiven/vibrationsintensiven Arbeiten
durch betriebliche Zwänge auch kurzfristig zu Unterbrechungen kommen. Dies berechtigt nicht zu Mehrforderungen des AN. Diese Arbeiten sind grundsätzlich zu bündeln und
mit verstärktem Mitarbeitereinsatz zeitgleich auszuführen.

Die Firmen müssen sich täglich vor Arbeitsbeginn bei der
ständig besetzten Technikstelle anmelden und die Brandmeldeanlage freischalten lassen, bei Arbeitsende ist an
gleicher Stelle die Abmeldung sowie das Zuschalten der
Brandmeldeanlage erforderlich.

*Hinweis: SIGEKO*
Die Baustelle wird von einem Koordinator nach Baustellenverordnung (SiGeKo) betreut.
Der Koordinator nach Baustellenverordnung erstellt einen
Sicherheits- und Gesundheitsschutz-Plan.
Dieser wird im Bauablauf ständig angepasst. Er ist vom AN
bei seiner Arbeitsvorbereitung zu beachten und wird Vertragsbestandteil.
Die Arbeit des SiGeKo entbindet den AN nicht seinen arbeitsschutzrechtlichen Verpflichtungen nachzukommen
(Beachtung u.a. des Arbeitsschutzgesetzes, der PSA-Benutzung,
Betriebssicherheitsverordnung, der Lastenhandhabungsverordnung, der Arbeitsstättenverordnung mitzugehörigen Arbeitsstättenregeln etc.).
Dem Koordinator nach Baustellenverordnung sind die von ihm
im Rahmen der Firmenauskunft zur Arbeitssicherheit abgefragten Informationen vor Ausführungsbeginn zur Verfügung zu stellen. Dies betrifft auch die vom AN erstellten Gefährdungsbeurteilungen gem. Arbeitsschutzgesetz, soweit sie vom Koordinator abgefragt
werden.
Ebenso sind dem Koordinator im Falle eines Unfalls die Unterlagen über den Hergang des Unfalls (Unfallbericht) zugänglich zu machen.
Befähigungsnachweise sind vorzuhalten. Sie sind auf Verlangen
dem Koordinator vorzulegen.
Die Regelungen des Arbeitszeitgesetzes sind einzuhalten. Baustellenstillstände aufgrund von Verletzungen des Arbeitszeitgesetzes gehen zu Lasten des AN.
Vor Aufnahme der Tätigkeit muss der AN nachweisen, dass er
alle seine auf der Baustelle beschäftigten Mitarbeiter auf Grundlage der baustellenbezogenen Gefährdungsanalyse unterwiesen
hat.

*Hinweis: BAUSTELLENBESICHTIGUNG:*
BAUSTELLENBESICHTIGUNG:

Wir empfehlen vor Angebotsabgabe einen Ortstermin
durchzuführen. Hierzu ist mit der örtlichen Bauleitung
über die DTVP-Plattform ein Termin zu vereinbaren.

*Hinweis: PRODUKTANGABEN BIETER:*
PRODUKTANGABEN BIETER

Produktdatenblätter, Zulassungen etc. und sonstige Nachweise sowie Muster sind spätestens auf Anforderung
innerhalb von 6 Kalendertagen vorzulegen (in Schriftform
und elektronisch im pdf-Format auf Datenträgern).

Für alle Bauabschnitte sind jeweils die gleichen Produkte
anzubieten.

*Hinweis: ANGABEN ÜBER BAUART, BAUTEIL, BAUSTOFF:*
ANGABEN ÜBER BAUART, BAUTEIL, BAUSTOFF:

Mit den im Leistungsverzeichnis enthaltenen Angaben
über Bauart, Bauteil, Baustoff und Abmessungen gelten
auch der Herstellungsvorgang und -ablauf bis zur
fertigen Leistung unter Zugrundelegung der anerkannten
Regeln der Technik und der gesetzlichen und
behördlichen Vorschriften als beschrieben.
Hierbei bedeutet Bauart das Herstellen durch
Zusammenfügen der Stoffe und Bauteile bis zur fertigen
Leistung.

*Hinweis: EINBAU + LIEFERUNG STOFFE:*
EINBAU + LIEFERUNG STOFFE:

Alle Leistungen umfassen neben dem Einbau auch die
Lieferung der dazugehörigen Stoffe und Bauteile
einschl. Abladen und Lagern auf der Baustelle,
wenn in der Leistungsbeschreibung nichts anderes
vorgeschrieben ist.

Bei Abbrucharbeiten umfasst dies den Ausbau auch
den Abtransport (ggf´s incl. Verpacken), das Laden,
und die Entsorgung incl. Entsorgungsgebühren,
sowie das Kehren des Abbruchbereiches.

ACHTUNG:
Die Anlieferung mit Transportfahrzeugen erfolgt über
die Mitarbeiterzufahrt und die Feuerwehrumfahrt
und ist ZWINGEND frei zu halten.
Ein Entladen ist nur im Baustellenbereich zulässig,
wobei eine Feuerwehrzufahrt möglich sein muss.
Größere Anlieferungen sind IMMER mit der Objektüberwachung bzw. dem Bauherrn abzustimmen.

*Hinweis: VORARBEITEN DURCH DEN AG / METERRISS:*
VORARBEITEN DURCH DEN AG:

Die Arbeiten finden im Bestandsgebäude statt,
so dass die Höhenfixpunkte immer die Bestandsestrich-
und Belagshöhen an den Aufzugs- und Treppenraumtüren
sind.

Der Meterriss wird vom Bauherrn an relevante Stellen in der
Umbauebene übertragen und muss vom AN eigenverantwortlich an die für ihn notwendigen Stellen übertragen werden.
Dies ist in die Einheitspreise einzukalkulieren.

*Hinweis: ERKUNDUNG DES UNTERGRUNDES:*
ERKUNDUNG DES UNTERGRUNDES:

Der AN hat die Pflicht, den Untergrund auf vorhandene
Technische Anlagen im Baufeld zu überprüfen.
Gleiches gilt im Gebäude für Deckenbereiche.

*Hinweis: TERMINE, BAUAUSFÜHRUNG, ARBEITSABSCHNITTE:*
TERMINE, BAUAUSFÜHRUNG, ARBEITSABSCHNITTE:

Nach erfolgter Auftragserteilung hat der AN dem AG
innerhalb von 2 Wochen einen bauteil- und
geschossweisen Taktplan im Rahmen der vorgesehenen
Fristen zur Prüfung vorzulegen. Der genehmigte
Terminplan wird Vertragsbestandteil.

Folgende Termine und Abläufe werden vorgegeben:
siehe Besondere Vertragsbedingungen (BVB).

*Hinweis: BAUSTROM, BAUWASSER, BAUSCHUTT:*
BAUSTROM, BAUWASSER, BAUSCHUTT:

Regelungen zu Kosten für Baustrom, Bauwasser und
Bauschuttbeseitigung:
siehe Besondere Vertragsbedingungen (BVB).

*Hinweis: BAUSTELLENEINRICHTUNG:*
BAUSTELLENEINRICHTUNG:

Das Einrichten, Vorhalten und Räumen der Baustelle
einschl. aller dazugehörigen Nebenarbeiten ist in die
Einheitspreise einzurechnen.

*Hinweis: LAGERMÖGLICHKEITEN:*
LAGERMÖGLICHKEITEN:

Es wird ausdrücklich darauf hingewiesen, dass Lagermöglichkeiten von Baustoffen und Geräten auf der Baustelle
NICHT zur Verfügung stehen. In dem Bereich der Baustelleneinrichtung sind Möglichkeiten für Schutt- und/oder Materialcontainer zur Lagerung vorhanden. Ein Anspruch hierauf
sowie auf einen Elektroanschluss besteht nicht.

Notwendige kurzfristige Lagerung von Baustoffen und
Geräten ist rechtzeitig mit der Bauleitung abzustimmen.
Bei Zuwiderhandlung ist die Bauleitung berechtigt, nach
fruchtloser Aufforderung Materialien/Geräte zu Lasten
des AN umsetzen bzw. abfahren zu lassen.

Etwa darüberhinaus erforderliche Lager- und Arbeitsplätze
hat der Auftragnehmer zu beschaffen.
Die Kosten sind in die Einheitspreise einzukalkulieren.

Es ist nicht zulässig Lagerbereiche mit Bautüren im
Umbaubereich abzutrennen.

*Hinweis: MATERIALTRANSPORT:*
MATERIALTRANSPORT:

Grundsätzlich ist der Transport der Materialien zu den
Verwendungsstellen, d.h. zum Verarbeitungs-/Einbauort
gemäß dem zuvor beschriebenem Weg zu und von der
Baustelle in die jeweiligen Positionen mit einzukalkulieren,
sofern nicht besondere Ansätze in den Positionen
enthalten sind.

*Hinweis: MITBENUTZUNG VON FLÄCHEN UND RÄUMEN:*
MITBENUTZUNG VON FLÄCHEN UND RÄUMEN:

Der Auftraggeber stellt auf der ausgewiesenen Baustelleneinrichtungsfläche einen Aufenthaltscontainer zur allgemeinen Nutzung bereit. Der Container dient als gemeinschaftlicher Aufenthaltsraum für alle auf der Baustelle tätigen Auftragnehmer. Eine gesonderte Bereitstellung weiterer Aufenthaltsräume durch die Auftragnehmer ist nicht erforderlich.
Der AG stellt keine Lagerräume zur
Verfügung.
Es ist grundsätzlich nicht zulässig, Bautüren im
Gebäude einzubauen.
Notwendige Aufenthalts- und Lagerräume zur Durchführung
der Leistung des AN sind in die Einheitspreise
einzukalkulieren.

*Hinweis: BESEITIGUNG VON ABWASSER + ABFÄLLEN*
BESCHRÄNKUNGEN FÜR DIE BESEITIGUNG VON
ABWASSER UND ABFÄLLEN:

Die bei den Arbeiten des AN anfallenden Abfälle, Bauschutt,
Verpackungsmaterialien und dergleichen sind vorschriftsmäßig
zu beseitigen.
Die Einheitspreise beinhalten auch die Kosten für die Entsorgung
des anfallenden Schuttmaterials (Transport und Kippgebühr),
sofern in den jeweiligen Positionen keine abweichenden
Festlegungen getroffen sind.
Die Entsorgung hat entsprechend den geltenden Vorschriften
zu erfolgen.
Hierbei sind zu berücksichtigen:
- Kreislaufwirtschafts- und Abfallgesetz KrW-/AbfG
- Transportgenehmigungsverordnung TgV
- Gewerbeabfallverordnung GewAbfV
- Altholzverordnung AltholzV
- Abfallverzeichnis-Verordnung AVV
- Vorgaben der LAGA

Die Entsorgung hat außerdem entsprechend den
Satzungen/ Richtlinien der zuständigen Verwaltung
(Stadt/Kreis) zu erfolgen. Bei Widerspruch zu den
Vorbemerkungen des Leistungsverzeichnisses
gelten für die Entsorgung diese Vorschriften.

Die Entsorgung ist über Entsorgungsnachweise
und Begleitscheine bzw. Übernahmescheine zu
dokumentieren.
Diese Nachweise aller entsorgten Materialien sind
der Schlussrechnung beizufügen.

Abwässer dürfen generell nicht im Gebäude eingeleitet
werden.

*Hinweis: ARBEITEN ANDERER UNTERNEHMER AUF DER BAUSTELLE:*
ARBEITEN ANDERER UNTERNEHMER AUF DER BAUSTELLE:

Es sind zeitgleich andere Unternehmer auf der Baustelle
tätig.

*Hinweis: WINTERBAUVORKEHRUNGEN:*
WINTERBAUVORKEHRUNGEN:

Der AG wird keine Winterbauvorkehrungen vornehmen.

*Hinweis: ANFORDERUNGEN AN RECYCLING-MATERIALIEN:*
ANFORDERUNGEN AN RECYCLING-MATERIALIEN:

Beabsichtigt der AN Recyclingmaterialien einzubauen,
ist zuvor die Zustimmung des AG unter Vorlage der
erforderlichen Nachweise, Unbedenklichkeitsbescheinigungen und Zulassungen vorzulegen.

*Hinweis: ANFORDERUNGEN GESUNDHEITS- UND UMWELTSCHUTZ:*
ANFORDERUNGEN AN STOFFE INBEZUG AUF
GESUNDHEITS- UND UMWELTSCHUTZ:

Es dürfen grundsätzlich keine lösungsmittelhaltigen
oder als gesundheitsschädlich eingestuften Materialien
verarbeitet werden.
Lösungsmittelhaltige Materialien sind nur zulässig,
wenn keine technischen Alternativen möglich sind und
bei entsprechendem Nachweis die eingesetzten Materialien
vor Beginn der Arbeiten vom Auftraggeber genehmigt werden.
Die Datenblätter der Materialien sind hierfür vorzulegen.

Für alle zum Einbau in Innenräumen kommenden Materialien
muss der Nachweis der gesundheitlichen Unbedenklichkeit
gemäß ABG - Anforderungen an bauliche Anlagen bezüglich
des Gesundheitsschutzes - des DIBt erbracht sein.

Bei allen Materialien, die in Boden und Grundwasser eingebaut
bzw. durch Niederschlag beaufschlagt werden, ist sicherzustellen,
dass die verwendeten Bauteile weder eine schädliche Bodenveränderung noch eine Grundwasserverunreinigung hervorrufen können.
Bei der Auswahl der Materialien für die betroffenen Bauteile
(z.B. Dachhaut, Fassade, Gründung) und bei der Ausführung der
Arbeiten ist die ABuG - Anforderungen an bauliche Anlagen bezüglich der Auswirkungen auf Boden und Gewässer - des DIBt einzuhalten.

Die entsprechenden Nachweise sind vom AN vorzulegen.

*Hinweis: ART UND UMFANG VON ZULASSUNGSNACHWEISEN:*
ART UND UMFANG VON EIGNUNGSNACHWEISEN:

Bei der Verwendung von zulassungspflichtigen Stoffen
und Bauteilen ist der gültige Zulassungsbescheid
vorzulegen.

*Hinweis: ALLGEMEINER HINWEIS*
ALLGEMEINER HINWEIS

Grundlage des Angebotes sind die Leistungsbeschreibung
und Plananlagen. Der Bieter ist gehalten, die im LV
beschriebenen Details auf Vollständigkeit, fachgerechte
Ausführung und Eignung für den vorgesehenen Verwendungszweck zu überprüfen. Etwaige Unklarheiten sind vor Abgabe
des Angebotes mit der ausschreibenden Stelle zu klären.

*Hinweis: AUSFÜHRUNGSUNTERLAGEN:*
AUSFÜHRUNGSUNTERLAGEN:

Planunterlagen des Auftraggebers (AG) werden dem
Auftragnehmer (AN) grundsätzlich nur digital als
pdf- oder dwg-Dateien unentgeltlich zur Verfügung gestellt.
Weitere Ausfertigungen wie Papierplots u.ä. müssen durch
den Auftragnehmer selbst erbracht werden.
Dies ist bei der Kalkulation zu berücksichtigen.

Der Erhalt der Unterlagen ist vom AN schriftlich zu bestätigen.

Planunterlagen des Auftragnehmers (AN) sind dem
Auftraggeber (AG) bzw. Architekten grundsätzlich
digital als pdf- oder dwg-Dateien rechtzeitig und unaufgefordert zur Prüfung (2 Wochen Prüffrist ist einzukalkulieren)
vorzulegen, wenn in der Leistungsbeschreibung keine abweichende Angabe gemacht ist.

Revisionspläne sind bis zum Zeitpunkt der Abnahme zu erstellen
und dem Bauherrn 1-fach in Papierform dabei zu übergeben und
digital als pdf- oder als dwg-Datei mit der Schlußrechnung
einzureichen.

*Hinweis: ANFORDERUNG DIGITALER AUFMASSE*
ANFORDERUNG DIGITALER AUFMASSE

Die Abrechnung und die zugehörigen Aufmaße sind so aufzustellen, dass sie sowohl manuell als auch mit EDV geprüft
werden können. Hierfür sind die Aufmaße zusätzlich zur Ausfertigung in Papierform auch digital auf Datenträger im Datei-
Format DA11 gemäß REB vorzulegen.

*Hinweis: BAUSTELLENMANAGEMENT:*
BAUSTELLENMANAGEMENT:

Baustellen Management
Im Projekt wird folgend beschriebenes Steuerungswerkzeug für die Ablaufplanung und Logistik in der Ausführungsphase über alle Teilprojekte eingesetzt. Im Mittelpunkt steht hierbei der optimale Gesamtprozess für alle Beteiligten mit möglichst großer Wertschöpfung in Hinblick auf das zu erstellende Gebäude. Zur erfolgreichen Einführung des Systems ist die aktive Mitarbeit aller beteiligten Unternehmen notwendig. Die Einführung hiervon ist nicht nachtragsberechtigt, ist in das Angebot einzukalkulieren und wird nicht gesondert vergütet. Das System besteht aus folgenden Elementen:

Gesamtprozessanalyse – einheitliches Gesamtverständnis
Die Gesamtprozessanalyse (GPA) analysiert und optimiert gemeinsam den Gesamtprozess vom Fertigstellungstermin rückwärts zum Baubeginn. Im Mittelpunkt steht dabei die gemeinsame (alle Beteiligten) Erarbeitung/Hinterfragung des Gesamtprozesses vor Beginn. Die Erstellung der GPA erfolgt zumeist mit den Planungsbeteiligten und ist die Grundlage für die Prozessplanung.
Prozessplanung – als Generalablauf und Terminplan
Die Prozessplanung (Vorschau aller Aktivitäten auf der Baustelle), als Generalablauf und Terminplan zwischen Baustelle und Planung, wird auf Basis der Gesamtprozessplanung einmalig mit den Beteiligten der Planung erstellt und im Anschluss (nach Beauftragung) mit den ausführenden Firmen überarbeitet. Der Fokus liegt hierbei auf der Baubarkeit und des Generalablaufs. Die Prozessplanung ist der erste Schritt zu einer stabilen und belastbaren Ablaufplanung.
Prozessplanung – als Vorschau
Die Prozessplanung (4-Monats-Vorschau aller Aktivitäten auf der Baustelle), als Steuerungs- und Kommunikationsmedium zwischen Baustelle und Planung, wird auf Basis der Gesamtprozessplanung und des Terminplans monatlich mit den Beteiligten der Baustelle und der Planung erstellt. Der Fokus liegt hierbei auf der pro-aktiven Erkennung von Hindernissen und der Lösung der Probleme. Die Prozessplanung ist der erste Schritt zu einer stabilen und belastbaren Ablaufplanung.
In diesem monatlichen Abstimmungstermin stimmen alle relevanten Projektbeteiligten (Terminplaner, Bauleitung, Firmen-Projektleiter, GU-Vertreter, Bauherren-Vertreter etc.) und ausführende Firmen die Aktivitäten der nächsten 4 Monate zusammen ab. Hauptfokus hierbei ist das Erkennen und Beseitigen von Hindernissen und die Festlegung eines gemeinsamen Bauablaufes.
Ablaufplanung – im Detail
In der aus der Prozessplanung abgeleiteten detaillierten Ablaufplanung (4-Wochen-Vorschau aller Aktivitäten und der Logistik auf der Baustelle als transparentes und visuelles Planungswerkzeug) wird die Baustelle durch einen tagesaktuellen „Produktionsplan“ gesteuert. Die Planung wird wöchentlich erstellt und täglich angepasst. In der wöchentlichen Überarbeitung der Ablaufplanung werden alle erkennbaren Hindernisse in den nächsten 4 Wochen erfasst und ein detaillierter Ablauf in kleinräumigen Einheiten der Baustelle ausgetaktet. Täglich wird die Planung an die tatsächlichen Gegebenheiten (Termineinhaltung und Qualität) angepasst und die Austaktung überarbeitet. Zur ständigen Kontrolle der Wirksamkeit werden im System Kennzahlen (Qualität und Termintreue) für die einzelnen Unternehmen erfasst und ausgehängt. Der Prozess auf der Baustelle wird damit stabil und verlässlich, so dass die Logistik und Engpassressourcen bedarfsgerecht darauf abgestimmt werden können. Für die beteiligten Unternehmen steigt die Effizienz der Abwicklung durch die belastbare Planung auf der Baustelle. In einem wöchentlichen Abstimmungstermin (i.d.R. im Zuge der Baubesprechung) werden gemeinsam zwischen der Bauüberwachung und den ausführenden Unternehmen / respektive mit dem Vertreter AN Bau die Aktivitäten bis auf Tages- und Bereichsbasis zusammen auf der Planungstafel rollierend für die nächste 3./4. Woche gesteckt. Es erfolgt zusätzlich ein Quick Check der Wochen 1-3.  Dieser Termin muss durch die ausführenden Unternehmen / respektive des Vertreters AN Bau vorbereitet werden, um die geplanten Aktivitäten gemeinsam planen und abbilden zu können und entspricht der Arbeitsvorbereitung der Unternehmen / des AN Bau. Eine Vorbereitung und Teilnahme mind. eines aussagefähigen Vertreters AN Bau als auch der Bauleitung ist zwingend erforderlich. Der Aufwand für diesen Abstimmungstermin bewegt sich im Rahmen einer normalen Baubesprechung und wird nicht gesondert vergütet.
In einem täglichen kurzen Abstimmungstermin werden morgens die Aktivitäten des letzten Tages und des aktuellen Tages durchgesprochen und eventuelle Anpassungen an der Planung vorgenommen. Die offenen Punkte werden besprochen. Teilnehmer am täglichen Abstimmungstermin sind die Bauleitung und die ausführenden Unternehmen / aussagefähiger Vertreter AN Bau. Der Aufwand entspricht üblichen Abstimmungen auf der Baustelle und sollte eine Dauer von ca. 15-30 Minuten nicht überschreiten.
Der Auftragnehmer verpflichtet sich, die hierfür erforderlichen täglichen Abstimmungen mit der zuständigen Bauüberwachung vorzunehmen sowie die hierfür als Grundlage der Abstimmungen erforderlichen vorausschauenden bereichsbezogenen Ablaufplanungen (täglich, wöchentlich, monatlich) rechtzeitig vorab auf Anforderung zu übergeben.

*Hinweis: BAUTAGESBERICHTE:*
BAUTAGESBERICHTE:

Bautagesberichte der Arbeitsprozesse sind täglich zu führen und sind der Objektüberwachung wöchentlich unaufgefordert vorzulegen. Für
die reine Vorhaltedauer ohne Arbeiten werden diese nicht gefordert.
Die Bautagesberichte müssen alle Angaben enthalten, die für die Ausführung und Abrechnung von Bedeutung sein können, insbesondere über Wetter, Temperaturen, Zahl und Art der auf der Baustelle beschäftigten Arbeitskräfte, Zahl und Art der eingesetzten Großgeräte, Zu- und Abgang von Hauptbaustoffen und Großgeräten, Art, Umfang und Ort der geleisteten Arbeiten mit den wesentlichen Angaben über den Baufortschritt (Beginn und Ende von Leistungen größeren Umfangs, Betonierungszeiten und dgl.), Abnahmen nach § 12 Nr. 2 VOB/B, Behinderung und Unterbrechung der Ausführung Arbeitseinstellung mit Angabe der Gründe, Unfälle und sonstige wichtige Vorkommnisse. Die Form der Bautagesberichte ist mit der Objektüberwachung abzustimmen.
Eintragungen in den Bautagesberichten bzw. dem Baustellentagebuch gelten nicht als Behinderungs-, Bedenken- oder Mehrkostenanzeigen.
Der vorgenannte Vertreter des AN muss die deutsche Sprache in Wort und Schrift beherrschen. Der Austausch des Vertreters des AN durch den AN ist dem AG schriftlich anzuzeigen.

*Hinweis: ARBEITEN AN VORHANDENEN BAUTEILEN*
ARBEITEN AN VORHANDENEN BAUTEILEN

Bei Arbeiten an vorhandenen Bauteilen bzw. Anschlussarbeiten an vorhandene Bauteile ist der AN verpflichtet zu prüfen, ob alle technischen Medien (Gas, Wasser, Strom, Heizung, Lüftung o.ä. Installationen) so abgesichert sind, dass weder für die eingesetzten Arbeitskräfte, noch für die technischen Anlagen eine Gefährdung besteht.

*Hinweis: TECHNISCHE SPEZIFIKATIONEN*
Soweit in der Leistungsbeschreibung auf Technische
Spezifikationen (z.B. nationale Normen, mit denen europäische
Normen umgesetzt werden, europäische technische Zulassungen,
gemeinsame technische Spezifikationen, internationale Normen)
Bezug genommen wird, werden auch ohne den ausdrücklichen
Zusatz: "oder gleichwertig" immer gleichwertige Technische
Spezifikationen in Bezug genommen.

### 01 INNENPUTZARBEITEN

#### 01.01 Vorarbeiten WÄNDE

**01.01.0001 Vollflächige Schutzabdeckung von Fenstern, Türen**
Vollflächige Schutzabdeckung  von Fenstern, Türen u.ä.
mit Folie, Foliendicke mind. 0,2 mm;
Stöße überlappend, Ränder hochziehen und kleben,
liefern, herstellen und nach Abschluss der Arbeiten
rückstandsfrei ausbauen und entsorgen.

Ausführung in Einzelflächen bis ca. 10 m² und
nach Anweisung der Bauleitung,
Abrechnung nach gemeinsamen Aufmaß vor Ort.
Menge: 1500,000 m2
Vergabeeinheiten: 345

**01.01.0002 Vollflächiges Schützen der fertigen Bodenbeläge mit**
Vollflächiges Schützen der fertigen Bodenbeläge mit
folienkaschiertem Karton, Dicke mind. 1 mm,
einschl. Verkleben der Stöße und Wandanschlüsse mit
gewebeverstärktem Klebeband.

Das verwendete Klebeband  darf keine Kleberreste hinterlassen.
Ausführung nach den Malerarbeiten.
Menge: 3000,000 m2
Vergabeeinheiten: 345

**01.01.0003 Rückbau Tapete mit Anstrich**
Rückbau Glasfasertapete ohne WHO-Fasern mit Anstrich
und Glasfaservliestapete ohne WHO-Fasern mit Anstrich
gem. Arbeitsschutzmaßnahmen nach TRGS 500 und
DGVU-Regel 101-004,
von Wandputz und Trockenbauwänden lösen, aufnehmen,
in BigBags verpacken, ausschleusen und bereitstellen auf
der BE-Fläche zum Abtransport. Entsorgung wird nicht gesondert
vergütet.

Leistungen gemäß Vorbemerkungen sind einzukalkulieren.
Gestellung der BigBags ist einzukalkulieren.
Menge: 1500,000 m2
Vergabeeinheiten: 394

**01.01.0004 Reinigung der vorhandenen Wände, Oberfläche durch abkehren säubern und grobe Verschmutzungen beseitigen.**
Reinigung der vorhandenen Wände, Oberfläche durch abkehren säubern und grobe Verschmutzungen beseitigen.
Untergrund Betonwände mit Gipsputz teils mit Anstrich
Menge: 1000,000 m2
Vergabeeinheiten: 394

**01.01.0005 Reinigung der vorhandenen Wände durch Schleifen.**
Reinigung der vorhandenen Wände durch Schleifen.
Lose Bestandteile entfernen zur Aufnahme der Grundierung der nachfolgenden Position. Untergrund Stahlbetonwände mit Verputz, teils Anstrich.
Menge: 2500,000 m2
Vergabeeinheiten: 394

#### 01.02 GIPS-INNENPUTZ

**01.02.0001 Grundierung/Aufbrennsperre**
Grundierung als Aufbrennsperre
auf stark saugenden Untergründen,
Ausführung auf Wänden und Decken
zur Aufnahme von Spachtelung,
Untergrund: GK-Ständerwände oder Gipsputz,
Grundiermittel auf organischer Basis,
gleichmäßig nach Herstellervorschrift aufbringen.
Menge: 500,000 m2
Vergabeeinheiten: 345

**01.02.0002 Haftbrücke Beton-Wände**
Haftbrücke auf organischer Basis,
gefüllt mit mineralischen Zuschägen,
Ausführung auf Wänden
zur Aufnahme von Putz bzw. Spachtelung,
Untergrund: Beton, glatt,
gleichmäßig nach Herstellervorschrift aufbringen.
Menge: 500,000 m2
Vergabeeinheiten: 345

**01.02.0003 Haftbrücke Betonbalken, B ca. 50 cm**
Haftbrücke auf organischer Basis,
gefüllt mit mineralischen Zuschägen,
Ausführung auf Wandbauteilen zur Aufnahme
von Putz, Untergrund: Beton, glatt,
gleichmäßig nach Herstellervorschrift aufbringen.

Ausführung auf streifenförmigen Bauteilen
wie Stahlbeton-Randbalken, -Unterzügen u.ä.,
Breite bis ca. 50 cm
Menge: 100,000 m2
Vergabeeinheiten: 345

**01.02.0004 Haftbrücke Betonstützen, B ca. 30 cm**
Haftbrücke auf organischer Basis,
gefüllt mit mineralischen Zuschägen,
Ausführung auf Wandbauteilen zur Aufnahme
von Putz, Untergrund: Beton, glatt,
gleichmäßig nach Herstellervorschrift aufbringen.

Ausführung auf streifenförmigen Bauteilen
wie Stahlbeton-Stützen, -Stürze, -Rähme u.ä.,
Breite bis ca. 30 cm
Menge: 50,000 m
Vergabeeinheiten: 345

**01.02.0005 Gipswandputz, mittlere Putzdicke 15 mm**
Innenwandputzsystem DIN 18 550,
mineralisch gebunden,
Putzhöhe bis ca. 3,50 m,
als geglätteter Putz, Qualitätsstufe Q 3
(Standardausführung),
mittlere Putzdicke 15 mm,
Putzgrund: Kalksandstein-Mauerwerk und
glatter Stahlbeton, z.T. mit Putzträgern,
einlagiger Putz aus Gips-Putzmörtel B1
(ehemalig P IVa) als Maschinenputz.

EP einschließlich der erforderlichen Putzgrundvorbereitung und Arbeitsgerüsten,
Betonkontakt- und Grundiermittel gemäß
besonderer Position.
Menge: 500,000 m2
Vergabeeinheiten: 345

**01.02.0006 Zulage für Einzelflächen < 2,5 qm**
Zulage zu vorbeschriebenem Innenwandputz
für Ausführung auf Flächen bis 2,5 m2 Einzelgröße.
Abrechnung nur für separat angeordnete Einzelflächen.
Menge: 30,000 st
Vergabeeinheiten: 345

**01.02.0007 Zulage für Einzelflächen < 1 m Breite**
Zulage zum Innenwandputz für Ausführung auf
streifenförmigen Flächen mit Einzelbreite < 1m.
Abrechnung nur für separat angeordnete Einzelflächen
bzw. Flächen, die nicht in der gleichen Ebene wie die
Putzflächen liegen.
Menge: 150,000 m
Vergabeeinheiten: 345

**01.02.0008 Zulage für Einzelflächen < 30 cm Breite**
Zulage zum Innenwandputz für Ausführung auf
streifenförmigen Flächen bis einschl. 30 cm
Einzelbreite.
Abrechnung nur für separat angeordnete Einzelflächen
bzw. Flächen, die nicht in der gleichen Ebene wie die
Putzflächen liegen.
Menge: 200,000 m
Vergabeeinheiten: 345

**01.02.0009 Haftbrücke Beton-Decken**
Haftbrücke auf organischer Basis,
gefüllt mit mineralischen Zuschägen,
Ausführung auf Decken
zur Aufnahme von Putz bzw. Spachtelung,
Untergrund: Beton, glatt,
gleichmäßig nach Herstellervorschrift aufbringen.
Menge: 250,000 m2
Vergabeeinheiten: 345

**01.02.0010 Innendeckenputz nach DIN V 18 550,**
Innendeckenputz nach DIN V 18 550,
mineralisch gebunden,
Putzhöhe bis ca. 3,50 m,
als geglätteter Putz, Qualitätsstufe Q 2
(Standardausführung),
mittlere Putzdicke 15 mm,
Mehrstärken bis 5mm sind einzukalkulieren.
Putzgrund: Stahlbeton, z.T. mit Putzträgern,
einlagiger Putz aus Putzmörtel P IVa
als Maschinenputz.
EP einschließlich der erforderlichen Putzgrundvorbereitung und Arbeitsgerüsten,
Betonkontakt- und Grundiermittel gemäß
besonderer Position.
Die Begrenzung der Einzelputzflächen erfolgt durch
Wandflächen aus Massivbaustoffen.
Ausführung in Teilbereichen in allen Geschossen.
Menge: 900,000 m2
Vergabeeinheiten: 345

**01.02.0011 Zulage für Einzelflächen < 2,5 qm**
Zulage zu vorbeschriebenem Deckenputz
für Ausführung auf Flächen bis 2,5 m2 Einzelgröße.
Abrechnung nur für separat angeordnete Einzelflächen.
Menge: 10,000 st
Vergabeeinheiten: 345

**01.02.0012 Zulage zum Deckenputz für Q3 spachtelung**
Zulage zum Deckenputz für Ausführung mit erhöhten
Anforderungen an die Putzoberfläche durch Überarbeitung
mit einem weiteren Arbeitsgang als Glättgang oder
Glättputzauftrag,
Oberfläche in Qualitätsstufe Q 3 - geglättet.
Menge: 900,000 m2
Vergabeeinheiten: 345

**01.02.0013 Zulage für Einzelflächen < 1 m Breite**
Zulage zum Deckenputz für Ausführung auf
streifenförmigen Flächen mit Einzelbreite < 1m.
Abrechnung nur für separat angeordnete Einzelflächen
bzw. Flächen, die nicht in der gleichen Ebene wie die
Putzflächen liegen.
Menge: 20,000 m
Vergabeeinheiten: 345

**01.02.0014 Zulage für Einzelflächen < 30 cm Breite**
Zulage zum Deckenputz für Ausführung auf
streifenförmigen Flächen bis einschl. 30 cm
Einzelbreite.
Abrechnung nur für separat angeordnete Einzelflächen
bzw. Flächen, die nicht in der gleichen Ebene wie die
Putzflächen liegen.
Menge: 20,000 m
Vergabeeinheiten: 345

**01.02.0015 Schlitze schließen, B/T: ca. 2 x 2 cm**
Schließen von Installationsschlitzen
vor Ausführung von Gipswandputz,
Breite: ca. 2-4 cm,
Tiefe: ca. 2-3 cm.
Menge: 100,000 m
Vergabeeinheiten: 345

**01.02.0016 Schlitze schließen, B/T: ca. 5 x 3 cm**
Schließen von Installationsschlitzen
vor Ausführung von Gipswandputz,
einschl. Lieferung und Einbau erforderlicher
Putzträger,
Breite: ca. 5-9 cm,
Tiefe: ca. 3-5 cm.
Menge: 100,000 m
Vergabeeinheiten: 345

**01.02.0017 Schlitze schließen, B/T: ca. 10 x 5 cm**
Schließen von Installationsschlitzen,
vor Ausführung von Gipswandputz,
einschl. Lieferung und Einbau erforderlicher
Putzträger,
Breite: ca. 10-24 cm,
Tiefe: ca. 5-9 cm.
Menge: 100,000 m
Vergabeeinheiten: 345

**01.02.0018 Schlitze schließen, B/T: ca. 25 x 10 cm**
Schließen von Installationsschlitzen,
vor Ausführung von Gipswandputz,
einschl. vollflächigem Auswerfen mit Schlitzmörtel,
einschl. Lieferung und Einbau erforderlicher
Putzträger,
Schlitzbreite: ca. 25-30 cm,
Tiefe: ca. 10-15 cm.
Menge: 100,000 m
Vergabeeinheiten: 345

**01.02.0019 Kantenprofile aus verzinktem Stahlblech**
Kantenprofile aus verzinktem Stahlblech,
als gerundete Eckputzschienen, Radius > 2 mm,
für Gips-Innenputz liefern und an sämtlichen Kanten
und Ecken fluchtgerecht, lot- bzw. waagerecht,
mit Gips/Ansetzmörtel anbringen.
Menge: 300,000 m
Vergabeeinheiten: 345

**01.02.0020 Putz-Abschlussprofile aus verzinktem Stahlblech**
Putz-Abschlussprofile aus verzinktem Stahlblech
für Gips-Innenputz liefern, fluchtgerecht, lot- bzw.
waagerecht, mit Gips/Ansetzmörtel
nach Angabe der Bauleitung anbringen.
Menge: 300,000 m
Vergabeeinheiten: 345

**01.02.0021 Trennschnitt an angrenzende Bauteile**
Trennschnitt zwischen Putzfläche und angrenzenden Bauteilen herstellen, inkl. aller erforderlichen Nebenarbeiten.
Der Trennschnitt ist lot- und fluchtgerecht auszuführen, so dass eine optisch saubere und technisch einwandfreie Trennung zwischen Putz und angrenzenden Bauteilen entsteht.
Schnittführung gemäß Erfordernis.
Schutzmaßnahmen, Reinigung und Entsorgung sind enthalten.
Menge: 100,000 m
Vergabeeinheiten: 345

**01.02.0022 Kleinere Fehlstellen nachspachteln bis 20x20 cm**
Kleinere Fehlstellen in Putz- und Trockenbau-Oberflächen
an Wänden und Decken
mit Spachtelmasse auf Gipsbasis nachspachteln und schleifen,
z.B. Löcher, Dellen, Kerben, Vertiefungen etc.
oberflächeneben schließen,
einschl. Anpassen an die Wand- bzw. Deckenoberfläche,
Abmessung zu spachtelnde Fläche bis einschl. 20 x 20 cm.

Ausführung nur nach besonderer Anweisung der
Bauleitung, vor Ausführung ist mit der Bauleitung ein
gemeinsames Aufmaß zu erstellen.
Menge: 50,000 st
Vergabeeinheiten: 345

**01.02.0023 Isolieren von Flecken im Untergrund**
Grundierung als Isolierung von Wasser-/Rußflecken,
verfärbenden Inhaltsstoffen u.ä.,
wasserverdünnbar, hohe Isolierwirkung,
diffusionsfähig, hohes Haftvermögen,
geruchs- und spannnungsarm,
mit haftvermittelnden Eigenschaften für die
nachfolgenden Beschichtungen.

Ausführung in Kleinflächen nur im Schadensfall
nach besonderer Aufforderung durch die Bauleitung.
Menge: 500,000 m2
Vergabeeinheiten: 345

#### 01.03 KALKZEMENT-INNENPUTZ

**01.03.0001 Haftmörtel als Haftgrund für Kalkzement-Putz**
Haftmörtel als Haftgrund für Kalkzement-Putz
aufbringen als Putzgrundvorbereitung auf
Wänden bzw. Wandbauteilen aus Beton.
Ausführung mit für das angebotene Putzsystem
geeignetem Haftmörtel.
Menge: 350,000 m2
Vergabeeinheiten: 345

**01.03.0002 Kalk-Zement-Wandputz PII, mittlere Putzdicke 15 mm,**
Kalk-Zement-Wandputz als Unterputz,
Innenwandputzsystem DIN 18 550,
mineralisch gebunden,
Putzhöhe bis ca. 3,50 m,
als eben abgezogener Putz, Qualitätsstufe Q 2,
zur Aufnahme von Wandfliesen,
mittlere Putzdicke 15 mm,
Putzgrund: Kalksandstein-Mauerwerk und
glatter Stahlbeton, z.T. mit Putzträgergeweben,
Ausführung mit für Untergrund geeignetem Putzmaterial
bzw. mit einer dafür geeigneten Ausführungsweise
(zweischichtiges Spritzen "nass in nass" in einer
Putzlage), Putzmörtel P II.

EP einschließlich der erforderlichen Putzgrundvorbereitung und Arbeitsgerüsten.
Betonkontakt- und Grundiermittel sowie
Putzlehren für erhöhte Ebenheit gemäß besonderer
Position.
Menge: 350,000 m2
Vergabeeinheiten: 345

**01.03.0003 Zulage für erhöhte Ebenheit und Putzschienen**
Zulage zu vorbeschriebenem Wandputz für Ausführung
gemäß erhöhten Anforderungen an die
Ebenheitstoleranzen gemäß DIN 18202, Tab. 3, Zeile 7,
einschl. Lieferung und Einbau von Schnellputzprofilen
aus verzinktem Stahlblech als Putzlehren.

Ausführung nach Angabe der Bauleitung
Menge: 200,000 m2
Vergabeeinheiten: 345

**01.03.0004 Geglätteter Oberputz PII - Q3**
Kalk-Zement-Wandputz als Oberputz,
Innenwandputzsystem DIN 18 550 / DIN EN 998-1,
feinkörnig mit glatter Oberflächenstruktur,
Putzhöhe bis ca. 3,50 m,
Putzgrund: vorbeschriebener, abgezogener
Kalk-Zement-Unterputz.

Oberputz aus Putzmörtel MG P II/CS II,
Korngröße 0,6 mm,
Ausführung in 3 Arbeitsgängen gemäß
Herstellervorschrift,
mittlere Putzdicke ca. 5 mm,
Struktur: geglättete Oberfläche,
zur Aufnahme von Anstrichen,
Qualitätsstufe Q 3.
Menge: 200,000 m2
Vergabeeinheiten: 345

**01.03.0005 Geglätteter Oberputz PII - Q3, Teilflächen nachträglich**
Kalk-Zement-Wandputz als Oberputz,
Innenwandputzsystem DIN 18 550 / DIN EN 998-1,
feinkörnig mit glatter Oberflächenstruktur,
Putzhöhe bis ca. 3,50 m,
Putzgrund: vorbeschriebener, abgezogener
Kalk-Zement-Unterputz.

Oberputz aus Putzmörtel MG P II/CS II,
Korngröße 0,6 mm,
Ausführung in 3 Arbeitsgängen gemäß
Herstellervorschrift,
mittlere Putzdicke ca. 5 mm,
Struktur: geglättete Oberfläche,
zur Aufnahme von Anstrichen,
Qualitätsstufe Q 3.

Ausführung auf Teilwandflächen:
oberhalb von gefliesten Wandflächen bis zur abgehängten
Decke sowie auf seitlich angrenzenden ungefliesten
Wandflächen.

EP einschl. Schutz der angrenzenden Fliesenflächen
vor Verschmutzung.

Ausführung zeitlich später als die Hauptputzarbeiten
nach Fertigstellung der Fliesenarbeiten, dies ist
einschl. aller Zusatzkosten wie zusätzliche
Baustelleneinrichtung, Fahrtkosten etc. in den EP
einzukalkulieren.

Abrechnung nach tatsächlicher Oberputzfläche,
angrenzende Fliesenflächen (auch < 2,5 m²) werden
nicht übermessen.
Menge: 50,000 m2
Vergabeeinheiten: 345

**01.03.0006 Zulage für Ausführung auf Einzelflächen < 2,5 m2**
Zulage zu vorbeschriebener Position für
Ausführung auf Einzelflächen < 2,5 m2.
Menge: 20,000 st
Vergabeeinheiten: 345

**01.03.0007 Leibungs-Unterputz PII - Q3, B 30 cm**
Abgezogener Unterputz PII - Q3,
Leistung wie in Pos. 01.02.0002 beschrieben jedoch,
Ausführung in Leibungen, Breite bis einschl. 30 cm.

Die erforderliche Putzgrundvorbereitung einschl.
des Haftgrundes bzw. einer Aufbrennsperre je nach
Untergrund ist in den EP einzukalkulieren.
Menge: 50,000 m
Vergabeeinheiten: 345

**01.03.0008 Leibungs-Oberputz PII, B 30 cm**
Geglätteter Oberputz PII - Q3,
Leistung wie in Pos. 01.02.0005 beschrieben, jedoch
Ausführung in Leibungen, Breite bis einschl.  30 cm.
Menge: 50,000 m
Vergabeeinheiten: 345

**01.03.0009 Leibungsputz im Sockelbereich von Mauerwerks-Türöffnungen, B/H: bis 30x30 cm**
Leibungsputz im Sockelbereich von Mauerwerks-Türöffnungen
von Nassräumen, Ausführung mit Kalk-Zement-Wandputz
wie in Pos. 01.02.0002 beschrieben, einschl. der erforderlichen
Untergrundvorbereitung mittels Haftmörtel, Putzoberfläche
geeignet als Untergrund für Verbundabdichtungen bei
Wassereinwirkungsklasse W2-I bzw. W3-I gemäß DIN 18534,
Ausführung jeweils beidseitig an den senkrechten Leibungen
von Türöffnungen in Mauerwerkswänden als Kleinflächen im
Sockelbereich.

Putzhöhe: bis mind. 30 cm ü. OKR, mind. 15 cm ü. OK FFB
Leibungstiefe gemäß Wandtiefe: bis einschl. 30 cm

EP je Leibungs-Einzelfläche
Menge: 20,000 st
Vergabeeinheiten: 345

**01.03.0010 Kantenprofile aus Edelstahl**
Kantenprofile aus Edelstahl,
als gerundete Eckputzschienen, Radius > 2mm,
für Innenputz PII liefern und an sämtlichen Kanten
und Ecken fluchtgerecht, lot- bzw. waagerecht,
mit Ansetzmörtel anbringen.
Menge: 100,000 m
Vergabeeinheiten: 345

**01.03.0011 Putzabschlussprofile aus Edelstahl für Innenputz PII**
Putzabschlussprofile aus Edelstahl für Innenputz PII,
liefern, fluchtgerecht, lot- bzw. waagerecht,
mit Ansetzmörtel nach Angabe der Bauleitung anbringen.
Menge: 100,000 m
Vergabeeinheiten: 345

**01.03.0012 Nachträgliche Ein-, Zu- und Beiputzarbeiten,**
Nachträgliche Ein-, Zu- und Beiputzarbeiten an
Fenstern, Türen u.ä., die nicht im Zuge der
allgemeinen Putzarbeiten ausgeführt werden können,
Ausführung nach besonderer Aufforderung durch die
Bauleitung, als Zulage zu den oben beschriebenen
Putzarten.
Menge: 50,000 m
Vergabeeinheiten: 345

**01.03.0013 Nachträgliches Putzen von Teilflächen hinter**
Nachträgliches Putzen von Teilflächen hinter
Installationen nach besonderer Aufforderung durch die
Bauleitung als Zulage zu oben beschriebenen Putzarten.
Menge: 10,000 m2
Vergabeeinheiten: 345

### 02 MALERARBEITEN

#### 02.01 WÄNDE

**02.01.0001 Kleinere Fehlstellen nachspachteln bis 20x20 cm**
Kleinere Fehlstellen in Putz- und Trockenbau-Oberflächen
an Wänden und Decken
mit Spachtelmasse auf Gipsbasis nachspachteln und schleifen,
z.B. Löcher, Dellen, Kerben, Vertiefungen etc.
oberflächeneben schließen,
einschl. Anpassen an die Wand- bzw. Deckenoberfläche,
Abmessung zu spachtelnde Fläche bis einschl. 20 x 20 cm.

Ausführung nur nach besonderer Anweisung der
Bauleitung, vor Ausführung ist mit der Bauleitung ein
gemeinsames Aufmaß zu erstellen.
Menge: 150,000 st
Vergabeeinheiten: 345

**02.01.0002 Isolieren von Flecken im Untergrund**
Grundierung als Isolierung von Wasser-/Rußflecken,
verfärbenden Inhaltsstoffen u.ä.,
wasserverdünnbar, hohe Isolierwirkung,
diffusionsfähig, hohes Haftvermögen,
geruchs- und spannnungsarm,
mit haftvermittelnden Eigenschaften für die
nachfolgenden Beschichtungen.

Ausführung in Kleinflächen nur im Schadensfall
nach besonderer Aufforderung durch die Bauleitung.
Menge: 1000,000 m2
Vergabeeinheiten: 345

**02.01.0003 Grundierung GK-Wände und Putzflächen**
Grundierung an Wänden wie folgt:
Staub und leichte Verunreinigungen entfernen und
geeigneten Tiefgrund als Grundbeschichtung auf Dispersionsbasis, wasserverdünnbar, schadstoffgeprüft, emissionsarm,
lösemittel- und weichmacherfrei, oberflächenverfestigend,
haftvermittelnd, saugfähigkeitsregulierend,
auf bauseits verspachtelten Gipskartonbauplatten (GKB)
oder Gipsputzflächen als Grundierung für nachfolgend
beschriebene Tapete bzw. Anstriche vollflächig aufbringen.
Menge: 2000,000 m2
Vergabeeinheiten: 345

**02.01.0004 Grundierung Leibungen/Stützen, B 10-30 cm**
Grundierung wie in Vorposition beschrieben, jedoch
Ausführung auf Fenster- und Türleibungen bzw. Stützen,
Leibungstiefe: ca. 10 cm - einschl. 30 cm.
Menge: 290,000 m
Vergabeeinheiten: 345

**02.01.0005 Grundierung Leibungen/Stützen, B >30-50 cm**
Grundierung wie in Vorposition beschrieben, jedoch
Ausführung auf Fenster- und Türleibungen bzw. Stützen
Breite:  > 30 cm - einschl. 50 cm.
Menge: 60,000 m
Vergabeeinheiten: 345

**02.01.0006 Grundierung GKBi-Wände und zementgebundene Platten**
Grundierung an Wänden wie folgt:
Staub und leichte Verunreinigungen entfernen und
geeigneten Tiefgrund als Grundbeschichtung auf Dispersionsbasis, wasserverdünnbar, schadstoffgeprüft, emissionsarm,
lösemittel- und weichmacherfrei, oberflächenverfestigend, haftvermittelnd, saugfähigkeitsregulierend,
auf bauseits Q2-verspachtelten imprägnierten Gipskartonbauplatten (GKBI) oder zementgebundenen Leichtbauplatten
als Grundierung für nachfolgend beschriebene Tapete
bzw. Anstriche vollflächig aufbringen.
Menge: 600,000 m2
Vergabeeinheiten: 345

**02.01.0007 Tapezieren von Wänden, Glasvlies 130 g, glatt**
Glasvlies, strukturlos, liefern und auf Wänden auf Stoß tapezieren,
mit lösemittelfreiem Dispersionskleber nach Herstellervorschrift,
Vlies für nachträgliche Beschichtung der Nassabriebklasse 1
geeignet, Beschichtung gemäß gesonderter Position.

Glattes Glasvlies, pigmentiert und strukturlos,
Gewicht: ca. 130 g/m2.

Geforderte Eigenschaften des Vlieses :
- schwer entflammbar B1 nach DIN 4102 bzw. nicht
brennbar A2 je nach Beschichtungsaufbau
- Schadstoffgeprüft nach Öko-Tex Standard 100
- Feuchtigkeitsbeständig
- desinfektionsmittelbeständig nach DIN 53168
- dekontaminierbar nach DIN 25415
- Wasserdampfdurchlässig
- Mechanisch belastbar, spannungsarm, dimensionsstabil
- Rissüberbrückend
Menge: 2000,000 m2
Vergabeeinheiten: 345

**02.01.0008 Zulage Tapezieren für Kleinflächen unter 2,5 m2**
Zulage zu vorbeschriebenen Tapezierarbeiten auf Wandflächen
für Mehraufwand der Ausführung auf Kleinflächen unter 2,5 m2
(Ausführung auf Leibungen u.ä. streifenförmigen Bauteilen
gemäß gesonderter Position).
Menge: 30,000 st
Vergabeeinheiten: 345

**02.01.0009 Tapezieren Leibungen/Stützen, Glasvlies, B 10-30 cm**
Glasvlies, strukturlos, liefern und auf Stoß tapezieren,
Leistung wie in der Vorposition beschrieben, jedoch
streifenförmige Ausführung auf Fenster- und Türleibungen
bzw. Stützen,
Breite bzw. Leibungstiefe: ca. 10 cm bis einschl. 30 cm.
Menge: 290,000 m
Vergabeeinheiten: 345

**02.01.0010 Tapezieren Leibungen/Stützen, Glasvlies, B >30-50 cm**
Glasvlies, strukturlos, liefern und auf Stoß tapezieren,
Leistung wie in der Vorposition beschrieben, jedoch
streifenförmige Ausführung auf Fenster- und Türleibungen
bzw. Stützen,
Breite > 30 cm - einschl. 50 cm.
Menge: 60,000 m
Vergabeeinheiten: 345

**02.01.0011 Dispersionsanstrich Nassabriebkl. 1, desinfektionsmittelbeständig, seidenmatt**
Anstrich auf Wänden mit Dispersionsfarbe,
bestehend aus einer Zwischen- und einer Schlussbeschichtung,
Materialbasis Kunststoff-Dispersion nach DIN 55945,
emissions- und lösemittelfrei, geruchsneutral,
desinfektionsmittelbeständig,
diffusionsfähig, sd-Wert < 0,2 m,
Nassabriebbeständigkeit Klasse 1 nach DIN EN 13300,
Deckvermögen mind. Klasse 2 nach DIN EN 13300,
Glanzgrad: seidenmatt (matt nach DIN EN 13300).

Schwer entflammbar - Baustoffklasse B1 nach DIN 4102
bzw. nicht brennbar - Baustoffklasse A2
je nach Beschichtungsaufbau.

Farbton: Weißer Farbton nach Wahl des AG aus Farbpalette
gemäß ZTV

Untergrund: Glasvlies / Glasgewebe der Vorpositionen
bzw. grundierte Wandflächen mit mineralischem Untergrund
(Gipsplatten, Putzflächen etc.).
Spritzverfahren sind nicht zulässig.
Menge: 2000,000 m2
Vergabeeinheiten: 345

**02.01.0012 Dispersionsanstrich Nassabriebkl. 1, Leibungen/Stützen, B 10-30 cm**
Dispersionsanstrich Nassabriebbeständigkeit Klasse 1,
Leistung wie in Vorposition beschrieben, jedoch:
Ausführung auf Fenster- und Türleibungen bzw. auf Stützen,
Leibungstiefe bzw. Stützenbreite: ca. 10 - einschl. 30 cm.
Menge: 290,000 m
Vergabeeinheiten: 345

**02.01.0013 Dispersionsanstrich Nassabriebkl. 1, Leibungen/Stützen, B >30-50 cm**
Dispersionsanstrich Nassabriebbeständigkeit Klasse 1,
Leistung wie in Vorposition beschrieben, jedoch:
Ausführung auf Fenster- und Türleibungen bzw. auf Stützen,
Leibungstiefe bzw. Stützenbreite: > 30 - einschl. 50 cm.
Menge: 60,000 m
Vergabeeinheiten: 345

**02.01.0014 Zulage für fungizide Ausstattung**
Zulage zu den Positionen Dispersionsanstrich
Nassabriebbeständigkeit Klasse 1
für Ausführung mit Dispersionsfarbe mit fungizider und
bakterizider Ausstattung,
gemäß Anforderungen der Lebensmittelhygieneverordnung,
emissions- und lösemittelfrei, geruchsneutral,
desinfektionsmittelbeständig, hochreinigungsfähig,
diffusionsfähig, sd-Wert < 0,3 m,
Nassabriebklasse 1 nach DIN EN 13 300,
Deckvermögen mind. Klasse 2 nach DIN EN 13 300,
Glanzgrad: seidenmatt (matt nach DIN EN 13 300).

Zulagepreis für Anstriche an Wänden und Leibungen/Stützen.

Ausführung in Feucht- und Nassräumen und
nach besonderer Angabe der Bauleitung.
Menge: 10,000 m2
Vergabeeinheiten: 345

**02.01.0015 Zulage Wandbeschichtung für Kleinflächen unter 2,5 m2**
Zulage zu oben beschriebenen Beschichtungen auf Wandflächen
für Ausführung auf Kleinflächen unter 2,5 m2
als einmalige Zulage pro Kleinfläche für gesamten
Beschichtungsaufbau (alle Anstriche einschl. Grundierung).
Ausführung auf streifenförmigen Bauteilen wie Leibungen etc.
gemäß gesonderter Position.
Menge: 15,000 st
Vergabeeinheiten: 345

**02.01.0016 Zulage für helle Tönung inkl. Beschneiden**
Zulage zu den Wandanstrich-Positionen für helle Tönung,
Ausführung als deckender Anstrich in hell-getöntem Farbton
nach Wahl des AG,
Ausführung an jeweils einer gesamten Wandfläche,
Zulagepreis einschl. Beschneiden an Decke und beidseitig angrenzenden Wandflächen.
Menge: 70,000 m2
Vergabeeinheiten: 345

**02.01.0017 Zulage für mittlere Tönung inkl. Beschneiden**
Zulage zu den Wandanstrich-Positionen für mittlere Tönung,
Ausführung als deckender Anstrich in mittel-getöntem Farbton
nach Wahl des AG,
Ausführung an jeweils einer gesamten Wandfläche,
Zulagepreis einschl. Beschneiden an Decke und beidseitig angrenzenden Wandflächen.
Menge: 100,000 m2
Vergabeeinheiten: 345

**02.01.0018 Zulage für satte Tönung inkl. Beschneiden**
Zulage zu den Wandanstrich-Positionen für satte Tönung,
Ausführung als deckender Anstrich in satt-getöntem Farbton
nach Wahl des AG,
Ausführung an jeweils einer gesamten Wandfläche,
Zulagepreis einschl. Beschneiden an Decke und beidseitig angrenzenden Wandflächen.
Menge: 70,000 m2
Vergabeeinheiten: 345

**02.01.0019 Acrylfuge 10 mm**
Anschlussfugen an Bauteilen unterschiedlicher Materialien
mit dauerelastischer Fugendichtungsmasse auf Acryl-Basis,
überstreichfähig, im Farbton nach Wahl AG aus
Hersteller-Farbkarte,
fachgerecht herstellen und glätten.
Verschmutzungen sind zu entfernen und abzusaugen.
Keine Dreiflankenhaftung, einschl. Beschneiden.
Fugenbreite / -tiefe:  bis einschl. 10 mm
Menge: 1500,000 m
Vergabeeinheiten: 345

**02.01.0020 Silikonfuge 10 mm**
Anschlussfugen an Bauteilen unterschiedlicher Materialien
mit dauerelastischer Fugendichtungsmasse auf Silikon-Basis,
fungizid und anstrichverträglich,
Farbton nach Wahl AG aus Hersteller-Farbkarte,
fachgerecht herstellen und glätten.
Verschmutzungen sind zu entfernen und abzusaugen.
Keine Dreiflankenhaftung, einschl. Beschneiden.
Fugenbreite / -tiefe:  bis einschl. 10 mm
Menge: 1200,000 m
Vergabeeinheiten: 345

**02.01.0021 PUR-Fuge 10 - 20 mm inkl. Fugenhinterfüllung**
Anschlussfugen an Bauteilen unterschiedlicher Materialien
mit dauerelastischer Fugendichtungsmasse auf PUR-Basis,
zulässige Gesamtverformung 25%,
EMICODE EC1 Plus - sehr emissionsarm,
lösemittelfrei und anstrichverträglich,
Farbton nach Wahl AG aus Hersteller-Farbkarte,
fachgerecht herstellen und glätten,
einschl. Fugenunterfüllung mit PE-Rundschnur und
Fugenvorbehandlung nach Vorschrift des Dichtstoffherstellers,
Verschmutzungen sind zu entfernen und abzusaugen.
Keine Dreiflankenhaftung, einschl. Beschneiden.
Fugenbreite / -tiefe:  bis einschl. 10 mm
Fugenbreite:  > 10 mm - einschl. 20 mm.

Einbauort: Anschlussfuge Fenster / Wand u.ä.
Menge: 50,000 m
Vergabeeinheiten: 345

**02.01.0022 Zulage Fuge Abkleben an oberflächenfertigen Bauteilen**
Zulage zu Positionen dauerelastische Verfugung für
einseitiges Abkleben von oberflächenfertigen Bauteilen
wie Fenster, Türen, Fensterbänke.
Leistung einschl. vollständigem und rückstandsfreiem
Entfernen und Entsorgen der Abklebung.
Menge: 20,000 m
Vergabeeinheiten: 345

**02.01.0023 Überarbeitungsanstrich Wände, Nassabriebklasse 1**
Zusätzliche Beschichtung mit Dispersionsfarbe
als Überarbeitungsbeschichtung von Wänden,
gleiche Dispersionsfarbe wie in Position  02.01.0011
beschrieben (Nassabriebklasse 1, seidenmatt),
Ausführung zeitlich versetzt im Nachgang zur vorbeschriebenen
Ausführung, Ausführung auch auf Teil-Wandflächen und
Kleinflächen < 2,5 m2,
einschl. Schutz der angrenzenden Fertigoberflächen und
Einrichtungsgegenstände,
Einheitspreis einschl. entsprechendem Mehraufwand sowie
zusätzlichen Fahrtkosten etc.

Ausführung nur nach besonderer Angabe der Bauleitung.
Menge: 200,000 m2
Vergabeeinheiten: 345

#### 02.02 DECKEN

**02.02.0001 Grundierung GK-Decken**
Grundierung an Decken-Untersichten wie folgt:
Staub und leichte Verunreinigungen entfernen und
geeigneten Tiefgrund als Grundbeschichtung auf Dispersionsbasis, wasserverdünnbar, schadstoffgeprüft, emissionsarm,
lösemittel- und weichmacherfrei, oberflächenverfestigend, haftvermittelnd, saugfähigkeitsregulierend,
auf bauseits verspachtelten Gipskartonbauplatten (GKB)
oder Gipsputzflächen u.ä. als Grundierung für nachfolgend
beschriebene Anstriche vollflächig aufbringen.
Menge: 900,000 m2
Vergabeeinheiten: 354

**02.02.0002 Grundierung an GKBi-Decken**
Grundierung an Decken-Untersichten wie in der Vorposition beschrieben, jedoch auf bauseits verspachtelten
imprägnierten Gipskartonbauplatten (GKBI) oder
zementgebundenen Leichtbauplatten als Grundierung
für nachfolgend beschriebene Anstriche vollflächig aufbringen.
Menge: 60,000 m2
Vergabeeinheiten: 354

**02.02.0003 Grundierung Rohdecken**
Grundierung Rohdecken
auf stark saugenden Untergründen,
Ausführung auf Stahlbetondecken
zur Aufnahme von Farbe,
Untergrund: Stahlbetondecken,
Grundiermittel auf organischer Basis,
gleichmäßig nach Herstellervorschrift aufbringen.
Menge: 60,000 m2
Vergabeeinheiten: 354

**02.02.0004 Grundierung auf senkrechte Abstellung, GK-Blende, B 20-25 cm**
Grundierung von gespachtelten senkrechten Abstellungsflächen,
Leistung wie in Position 02.02.0001 beschrieben, jedoch
Ausführung auf streifenförmigen GK-Blenden als senkrechte
Abstellung,
Abstellungshöhe ca. 20-25 cm

Ausführung auf senkrechten Abstellungsflächen von
abgehängten Decken bzw. Deckenbereichen, in denen nur
Teilbereiche der Decken abgehängt werden.
Menge: 80,000 m
Vergabeeinheiten: 354

**02.02.0005 Grundierung von gespachtelten waagerechten Zwischenflächen,**
Grundierung von gespachtelten waagerechten Zwischenflächen,
Leistung wie in Position  beschrieben, jedoch
Ausführung auf streifenförmigen GK-Decken als waagerechte, kreuzende Zwischenfläche zwischen einzelnen Metallrasterpaneelen,
Abstand zwischen den Metallrasterdecken ca. 25-60 cm

Ausführung zwischen den Abgehängten Metallrasterdecken auf den GK-Glatt friesen.
Menge: 80,000 m2
Vergabeeinheiten: 354

**02.02.0006 Deckenanstrich Nassabriebkl. 1, desinfektionsmittelbest., seidenmatt**
Anstrich auf Decken-Untersichten mit Dispersionsfarbe,
bestehend aus einer Zwischen- und einer Schlussbeschichtung,
Materialbasis Kunststoff-Dispersion nach DIN EN 13300,
emissions- und lösemittelfrei, geruchsneutral,
desinfektionsmittelbeständig,
diffusionsfähig, sd-Wert < 0,2 m,
Nassabriebbeständigkeit Klasse 1 nach DIN EN 13300,
Deckvermögen mind. Klasse 2 nach DIN EN 13300,
Glanzgrad: seidenmatt (matt nach DIN EN 13300).

Farbton: Weißer Farbton nach Wahl des AG aus Farbpalette
gemäß ZTV

Untergrund: grundierte Deckenflächen mit mineralischem
Untergrund (Gipsplatten, Putzflächen, Rohdecke etc.).
Spritzverfahren sind nicht zulässig.
Menge: 1020,000 m2
Vergabeeinheiten: 354

**02.02.0007 Deckenanstrich auf senkrechte Abstellung, GK-Blende, B 20-25 cm**
Deckenanstrich wie in der Pos. 02.02.0006 beschrieben,
jedoch auf senkrechte GK-Blende bei Deckenfeldern.

Höhe Abkofferung ca. 20-25 cm.
Menge: 80,000 m
Vergabeeinheiten: 354

**02.02.0008 Deckenanstrich auf waagerechter Abstellung, GK-Blende, B 20-25 cm**
Deckenanstrich wie in der Pos. 02.02.0006 beschrieben,
jedoch auf waagerechten Zwischenflächen bei Metallrasterdecken
.

Höhe Abkofferung ca. 20-25 cm.
Menge: 80,000 m
Vergabeeinheiten: 354

**02.02.0009 Zulage Deckenbeschichtung für Kleinflächen unter 2,5 m2**
Zulage zu oben beschriebenen Beschichtungen auf Deckenflächen
für Ausführung auf kleinen Einzelflächen unter 2,5 m²
als einmalige Zulage pro Kleinfläche für gesamten
Beschichtungsaufbau (alle Anstriche einschl. Grundierung).

Abrechnung nicht für die Ausführung auf Bauteilen wie Unterzügen und Deckenstirnseiten, die im Zusammenhang mit den Deckenflächen gestrichen werden, Ausführung auf Friesen gemäß gesonderter Position.
Menge: 5,000 st
Vergabeeinheiten: 354

**02.02.0010 Überarbeitungsanstrich Decken Dispersion Nassabriebkl. 1**
Zusätzliche Beschichtung mit Dispersionsfarbe
Nassabriebbeständigkeit Klasse 1
als Überarbeitungsbeschichtung von Decken,
gleiche Dispersionfarbe wie in Position 02.02.0006 beschrieben,
Ausführung zeitlich versetzt im Nachgang zur vorbeschriebenen
Ausführung, Ausführung auch auf Teil-Deckenflächen und
Kleinflächen < 2,5 m2,
einschl. Schutz der angrenzenden Fertigoberflächen und
Einrichtungsgegenstände,
Einheitspreis einschl. entsprechendem Mehraufwand sowie
zusätzlichen Fahrtkosten etc.

Ausführung nur nach besonderer Angabe der Bauleitung.
Menge: 50,000 m2
Vergabeeinheiten: 354

**02.02.0011 Zulage für fungizide Ausstattung**
Zulage zu den Positionen Dispersionsanstrich
Nassabriebbeständigkeit Klasse 1
für Ausführung mit Dispersionsfarbe mit fungizider und
bakterizider Ausstattung,
gemäß Anforderungen der Lebensmittelhygieneverordnung,
emissions- und lösemittelfrei, geruchsneutral,
desinfektionsmittelbeständig, hochreinigungsfähig,
diffusionsfähig, sd-Wert < 0,3 m,
Nassabriebklasse 1 nach DIN EN 13 300,
Deckvermögen mind. Klasse 2 nach DIN EN 13 300,
Glanzgrad: seidenmatt (matt nach DIN EN 13 300).

Zulagepreis für Anstriche an Decken und Friesen.

Ausführung in Feucht- und Nassräumen und
nach besonderer Angabe der Bauleitung.
Menge: 50,000 m2
Vergabeeinheiten: 345

**02.02.0012 Zulage Fuge Abkleben an oberflächenfertigen Bauteilen**
Zulage zu Positionen dauerelastische Verfugung für
einseitiges Abkleben von oberflächenfertigen Bauteilen
wie Fenster, Türen, Fensterbänke.
Leistung einschl. vollständigem und rückstandsfreiem
Entfernen und Entsorgen der Abklebung.
Menge: 30,000 m
Vergabeeinheiten: 345

#### 02.03 ANSTRICHE AUF METALL

**02.03.0001 Heiz-/Stahlrohre DN 25, Länge >30 cm**
Anstrich auf unisolierten Stahlleitungen
der Heizungs- und Wasserinstallation,
wie nachfolgend beschrieben ausführen.

Vorhandenen Rostanfall von Hand/maschinell entfernen,
mit Universalverdünnung reinigen, anschleifen,
grundieren mit bleifreiem Rostgrund.

Grundanstrich mit Heizkörper-Grundanstrichstoff gemäß DIN 55900,
ein Zwischen- und ein Schlussanstrich mit Heizkörper-Lackfarbe,
bis 180° hitzebeständig, emissionsfrei, schadstoffarm,
Farbton: Weiß nach Wahl des AG aus Hersteller-Farbkarte,
Glanzgrad: hoch- oder seidenglänzend.

Durchmesser Rohrleitung: bis einschl. DN 25 mm.

Aufmaß und Abrechnung der tatsächlichen Längen,
gilt auch für Längen < 1,00 m bis > 0,30 m bei Heizkörper-
Anschlüssen,
Anschlussleitung-Längen < 30 cm werden als 30 cm abgerechnet.
Menge: 70,000 m
Vergabeeinheiten: 349

**02.03.0002 Heizrohre DN 25-50**
Anstrich auf unisolierten Stahlleitungen,
Leistungen wie zuvor beschrieben, jedoch:
Durchmesser Rohrleitung: > DN 25 - einschl. 50 mm.
Menge: 50,000 m
Vergabeeinheiten: 349

**02.03.0003 Schließen von Transportlöchern/Schrauben Stahlzargen**
Sichtbare Bohrungen von demontierten Transportsicherungen
sowie sichtbare versenkte Verschraubungen an Stahlzargen
vor der Lackierung schließen mit 2-K-Spachtelmasse
und planeben glatt schleifen,
Ausführung in mind. 2 Arbeitsgängen gemäß Herstellervorgaben.
EP je Loch/Verschraubung.
Menge: 100,000 st
Vergabeeinheiten: 344

*Hinweis: AUSFÜHRUNGSBESCHREIBUNG LACKIERUNG STAHLZARGEN/STAHLTÜREN*
AUSFÜHRUNGSBESCHREIBUNG LACKIERUNG STAHLZARGEN
UND STAHLTÜREN

Lackierung von neuen Stahlzargen und Stahlblechtüren
mit werkseitiger Korrosionsschutzbeschichtung,
Ausführung wie nachfolgend beschrieben:

Flächen reinigen durch Abwaschen mit Universalverdünnung,
kleinere Beschädigungen sind fachgerecht und haftend
auszuspachteln,
Oberfläche komplett anschleifen,
Grundierung, Zwischenanstrich und Schlussanstrich
mit jeweiligem Zwischenschliff.

Grundierung aus 2-Komponenten-Epoxidharz-Haftgrund.

Zwischen- und Schlussbeschichtung aus Alkydharzlack,
aromatenfrei, lösemittelreduziert,
Glanzgrad: seidenmatt bzw. seidenglänzend nach Wahl des AG,
Farbton: RAL-Farbton nach Wahl des AG.

Beschichtung vollflächig deckend allseitig auf Türblättern und
allseitig umlaufend auf Zargen von 1- und 2-flügligen Türen,
Zargentyp (Umfassungs-, Block- und Eckzargen)
gemäß Angabe in der Einzelposition,
Ausführung der Beschichtungen gleichmäßig im Rollverfahren.

In die Einheitspreise sind der Schutz der angrenzenden Bauteile
mittels Abkleben und Entfernen der Abklebungen nach Fertigstellung,
der fachgerechte Aus- und Wiedereinbau der Dichtungsgummis sowie der Mehraufwand wie zusätzliche Fahrtkosten etc. für die zeitlich
versetzte Ausführung des Schlussanstrichs nach Einbau der
Bodenbeläge einzukalkulieren.

**02.03.0004 Lackierung Stahlzarge, B/H 0,885-1,01x2,135-2,26 m, Uz 10-20 cm**
Lackierung von neuen Stahlzargen,
Ausführung komplett gemäß o.a. Ausführungsbeschreibung Lackierung Stahlzargen,
Zargentyp: Umfassungszargen.

Stahlzargen-Nenngröße:
Rohbaumaß, B x H:  ca. 0,885 - 1,01 x 2,135 -2,26 m
Fertig-Wanddicke: 10 cm - einschl. 20 cm
Menge: 17,000 st
Vergabeeinheiten: 344

**02.03.0005 Lackierung Stahlzarge, B/H 1,135-1,26 x2,135-2,26 m, Uz 10-20 cm**
Lackierung von neuen Stahlzargen,
Ausführung komplett gemäß o.a. Ausführungsbeschreibung Lackierung Stahlzargen,
Zargentyp: Umfassungszargen.

Stahlzargen-Nenngröße:
Rohbaumaß, B x H:  ca. 1,135 - 1,26 x 2,135 -2,26 m
Fertig-Wanddicke: 10 cm - einschl. 20 cm
Menge: 5,000 st
Vergabeeinheiten: 344

**02.03.0006 Lackierung Stahlzarge, B/H 1,135-1,26 x2,135-2,26 m, Uz >20-30 cm**
Lackierung von neuen Stahlzargen,
Ausführung komplett gemäß o.a. Ausführungsbeschreibung Lackierung Stahlzargen,
Zargentyp: Umfassungszargen.

Stahlzargen-Nenngröße:
Rohbaumaß, B x H:  ca. 1,135 - 1,26 x 2,135 -2,26 m
Fertig-Wanddicke: > 20 cm - einschl. 30 cm
Menge: 3,000 st
Vergabeeinheiten: 344

**02.03.0007 Lackierung Stahlzarge, B/H 2,01-2,50 x2,135-2,50 m, Uz 10-20 cm**
Lackierung von neuen Stahlzargen,
Ausführung komplett gemäß o.a. Ausführungsbeschreibung Lackierung Stahlzargen,
Zargentyp: Umfassungszargen.

Stahlzargen-Nenngröße:
Rohbaumaß, B x H:  ca. 2,01 - 2,50 x 2,135 -2,50 m
Fertig-Wanddicke: 10 cm - einschl. 20 cm
Menge: 3,000 st
Vergabeeinheiten: 344

**02.03.0008 Lackierung Stahltüren und -Tore, alle vorkommenden Größen**
Lackierung von neuen Stahlblech-Türen und Toren,
Ausführung komplett allseitig gemäß o.a. Ausführungsbeschreibung
Lackierung Stahlzargen und Stahltüren.

EP für Ausführung an allen vorkommenden Türgrößen,
Nenngrößen-Bereich:
Rohbaumaß, B x H:  ca. 2,01- 2,50 x 2,135 -2,50 m
Menge: 3,000 m2
Vergabeeinheiten: 344

**02.03.0009 Anstrich auf Feuerlöschkasten u.ä. Kleinflächen < 1 m2**
Lackierung von neuen Stahlblech-Flächen,
Ausführung gemäß o.a. Ausführungsbeschreibung Lackierung
Stahlzargen und Stahltüren, jedoch Ausführung einseitig auf
allen sichtbaren Flächen von Feuerlöschkasten u.ä.
kleinflächigen Bauteilen,
Einheitspreis für Nenngrößen < 1 m².
Menge: 10,000 m2
Vergabeeinheiten: 349

### 03 LEISTUNGEN AUF NACHWEIS

#### 03.01 STUNDENLOHNARBEITEN

*Hinweis: Nachweis- und Stundenlohnarbeiten DIN 18299*
ALLGEMEINE HINWEISE:

Ergänzend zu Paragraph 15 VOB / B wird für den Bereich "Stundenlohnarbeiten" folgendes vereinbart:
Eventuell anfallende Stundenlohnarbeiten, die nur auf besondere Anordnung (mündl. oder schriftlich) des Bauherren bzw. dessen Vertreter ausgeführt werden dürfen, werden gegen Nachweis der tatsächlichen Stunden zu den nachfolgenden Stundensätzen abgerechnet. Eventuell benötigtes Material ist gegen Nachweis abzurechnen und den Stundenzetteln beizufügen.

Die Stundenlohnverrechnungssätze enthalten
- den tatsächlichen Lohn
- die Zuschläge für Gemeinkosten, Sozialbeiträge und Sonstige
  Lohnnebenkosten sowie den Gewinnzuschlag.

Die Stundenlohnverrechnungssätze enthalten nicht
- die Zuschläge für Überstunden, Nacht-, Sonntags- und Feiertagsarbeit, es gelten hier die tariflichen Vereinbarungen

Separate Fahrtkostenerstattung erfolgt nicht, soweit die Stundenlohnarbeiten im Zusammenhang mit der Hauptleistung
ausgeführt werden. Das Vorhalten von üblichem Arbeitsgerät
wird nicht gesondert vergütet.

Die Verrechnungssätze sind unter Beachtung der einschlägigen
preisrechtlichen Vorschriften zu ermitteln bzw. festzulegen.
Nachfolgende Stundensätze sind geschätzt, die Verrechnungssätze gelten unabhängig von der Anzahl der abzurechnenden
Stunden.

Die Stundenlohnarbeiten haben sämtliche Zulagen wie Schmutz-
und Fahrtzulagen etc. zu enthalten.

**03.01.0001 Stundensatz Facharbeiter/-in**
Facharbeiter/-in,
Stundenverrechnungssatz wie oben beschrieben.
Menge: 50,000 h
Vergabeeinheiten: 335

**03.01.0002 Stundensatz Helfer/-in**
Stundensatz Helfer/-in
Stundenverrechnungssatz wie oben beschrieben.
Menge: 50,000 h
Vergabeeinheiten: 391

### 04 DOKUMENTATION

#### 04.01 DOKUMENTATION

**04.01.0001 Zusatzaufwand für geordnete Übergabe der Bestandsunterlagen (Formatierung ohne Tabelle)**
Zusatzaufwand für geordnete Übergabe der Bestandsunterlagen

Die Bestandsunterlagen sind 1-fach in je einem DIN-A4-Ordner
und 1-fach auf digitalem Datenträger (USB-Stick oder Cloud)
mit gleicher, nachstehender Ordnerstruktur rechtzeitig
vor Abnahme an die zuständige Objektüberwachung
zur Prüfung zu übergeben.

Als Dateiformat ist grundsätzlich „pdf“ zu verwenden.
Planunterlagen sind im Format “dwg“ oder „dxf“ und „pdf“
zu speichern.

Die Unterlagen sind gemäß nachstehender Liste und
Benutzerhandbuch des Bauherrn in die jeweiligen
Register einzusortieren.
Sollte ein DIN-A4-Ordner nicht ausreichen, so sind die
Ordner in entsprechender Reihenfolge und mit der
Gesamtanzahl an Ordnern zu nummerieren.
Auf den Rückenschildern sind ferner das Bauvorhaben,
die Gewerkenummer, das Gewerk und die ausführende
Firma zu verzeichnen.
Je nach Gewerk kann es zu einzelnen Abschnitten keine
Angaben geben. Dies ist kenntlich zu machen (z.B. durch
Hinweis: „entfällt“) und die entsprechenden Register sind
leer zu lassen.

Die Dokumente sind jeweils mit Angabe der betreffenden
LV-Positionsnummer direkt auf den zugehörigen
Dokumenten (Datenblätter etc.) zu versehen.

Eine Abnahme ohne vollständige Bestandsunterlagen wird
vom Auftraggeber verweigert.

Register-Nr. - Ordnerinhalt:

0 - Inhaltsverzeichnis

1 - Bauvorhaben, LV-Nummer und Gewerk, Firmenangaben
  und Ansprechpartner

2 - Fachunternehmererklärung / Konformitätserklärungen /
  Übereinstimmungserklärungen/ Leistungserklärungen

3 - Kopie Abnahmeprotokoll(e) – wird vom AG eingefügt
  Bestätigung der Mängelbeseitigung – wird ggf. vom AN
  nachgereicht

4 - Einweisungsprotokolle

5  - Reinigungs-/Wartungs- und Pflegehinweise

6  - Herstellernachweise / Systembeschreibungen /
  Produktdatenblätter / Sicherheitsdatenblätter

7  - Prüfzeugnisse / Zulassungsbescheide
  (z.B. für Brandschutz, Schallschutz, Dämmwerte,
  Druckprüfungen, Spülprotokolle, etc.),
  Prüfbescheinigung Standfestigkeit

8  - TÜV-Zertifikate / TÜV-Abnahmen / Sachverständigenabnahmen /
  Gutachterliche Stellungnahmen

9  - Vollständige Liste der verwendeten Werkstoffe bzw.
  Materialien inkl. der genauen Herstellerbezeichnung

10 - Bedienungsanleitungen

11 - Planverzeichnis und Bestandspläne, wie Werkpläne
  mit Eintragung tatsächlicher (ggf. abweichender) Ausführung,
  Werkstattzeichnungen, Verlegepläne, Aufbauzeichnungen,
  Schemata, Verteilerpläne, etc.

12 - Bautagesberichte, nach Datum fortlaufend geordnet

13 - Zusätzlich bei Technischen Anlagen:
  Für den Betrieb der Technischen Anlagen erforderliche
  Unterlagen (wie z.B. Prüfbücher etc.)
Menge: 1,000 psch
Vergabeeinheiten: 394
